# Gewässermahd FB Merseburg TO 11 - Reide
Angebotsaufforderung (GAEB DA XML 3.2, DA83)
Projekt: 26_S_0061_ME
Währung: EUR
Vergabeart: Öffentliche Ausschreibung
Auftraggeber: LHW FB Merseburg, Landesbetrieb für Hochwasserschutz, und Wasserwirtschaft - Flussbereich Mers, Willi-Brundert-Straße 14, 06132 Halle (Saale); DV-Nummer: 26_S_006; Vergabenummer: 26_S_006
Erstellt mit: BECHMANN AVA 2021/ GXML Toolbox V3.2 R20190425, BECHMANN AVA 2021, 25.03.2026

## 26_S_0061_ME Gewässermahd Reide
Datum: 25.03.2026

### Bereich 01 Gewässermahd Reide innerorts (2026 - 2029)

*Hinweis: Vorbemerkung*
Gewässerböschungen beiseitig und Gewässerrandstreifen
je nach Örtlichkeit mähen. Böschungen mit Neigung von
1:2 bis 1:1 und teilweise steiler; Böschungslängen 1,0
bis max. 5,0 m. Das Mähgut ist unverzüglich aus dem
Abflussprofil zu entnehmen, innerhalb von max. 7 Tagen
aufzuladen und zu entsorgen. Ein Abschwemmen im
Gewässerprofil ist unbedingt zu verhindern! Die
Abrechnung erfolgt nach Aufmaß. Die Sicherung von
Bauwerken und die Beseitigung von Fahrspuren, die
Entfernung des Bewuches um vorhandene Bauwerke und
Beschilderungen sind im Einheitspreis einzukalkulieren.
Details sind den Vermessungs-Blättern mit der
Lage-Angabe "innerorts" zu entnehmen.
Bei der Handmahd sind Wurzelschosser und
anderer wilder Gehölzaufwuchs bis 3 cm Durchmesser von
den Mähflächen zu entfernen.
Das Gewässer verläuft im untersten Abschnitt 1 - bis zur Landesstraße L170 - im LSG, NSG und FFH-Gebiet.  Die geltenden Vorschriften aus Natur- und Landschaftsschutz sind dabei zu beachten.

Die Abrechnung erfolgt nach und auf der Grundlage eines gemeinsamen Aufmaßes - siehe Zusammenstellung der Flächenmaße
Hinweis: In den Abschnitten 1 und 2 ist die Schilfmahd auf der Sohle in der 2. Mahd außerorts mit erfasst.

#### Abschnitt 01.01 Gewässermahd Reide innerorts (2026)

**01.01.1 1. Mahd innerorts**
Mahd in den Ortslagen, Gewässerböschungen beiseitig und Gewässerrandstreifen
je nach Örtlichkeit mähen. Böschungen mit Neigung von
1:2 bis 1:1 und teilweise steiler
Menge: 21440,000 m2

**01.01.2 Handmahd als Zulage**
Handmahd als Zulage (30 % von 21.440 m2) zu Pos.
01.01.1
dabei Wurzelschosser und anderen wilden Aufwuchs
bis 3 cm Durchmesser von Mähflächen entfernen
Menge: 6432,000 m2

**01.01.3 2. Mahd innerorts**
2. Mahd - wie Pos. 01.01.1
Menge: 21440,000 m2

**01.01.4 Handmahd als Zulage**
wie Pos. 01.01.2 Handmahd als Zulage zu Pos. 01.01.3
Menge: 6432,000 m2

#### Abschnitt 01.02 Gewässermahd Reide innerorts (2027)

**01.02.1 1. Mahd innerorts**
1. Mahd innerorts - wie Pos. 01.01.1
Menge: 21440,000 m2

**01.02.2 Handmahd als Zulage**
Handmahd als Zulage wie Pos.  01.01.2
Menge: 6432,000 m2

**01.02.3 2. Mahd innerorts**
2. Mahd innerorts wie Pos. 01.01.1
Menge: 21440,000 m2

**01.02.4 Handmahd als Zulage**
Handmahd als Zulage wie Pos. 01.01.2
Menge: 6432,000 m2

#### Abschnitt 01.03 Gewässermahd Reide innerorts (2028)

**01.03.1 1. Mahd innerorts**
1. Mahd  innerorts  wie Pos. 01.01.1
Menge: 21440,000 m2

**01.03.2 Handmahd als Zulage**
Handmahd als Zulage wie Pos. 01.01.2
Menge: 6432,000 m2

**01.03.3 2. Mahd innerorts**
2. Mahd  innerorts wie Pos. 01.01.1
Menge: 21440,000 m2

**01.03.4 Handmahd als Zulage**
Handmahd als Zulage wie Pos. 01.01.2
Menge: 6432,000 m2

#### Abschnitt 01.04 Gewässermahd Reide innerorts (2029)

**01.04.1 1. Mahd innerorts**
1. Mahd innerorts wie Pos. 01.01.1
Menge: 21440,000 m2

**01.04.2 Handmahd als Zulage**
Handmahd als Zulage wie Pos.  01.01.2
Menge: 6432,000 m2

**01.04.3 2. Mahd innerorts**
2. Mahd innerorts wie Pos 01.01.1
Menge: 21440,000 m2

**01.04.4 Handmahd als Zulage**
Handmahd als Zulage wie Pos 01.01.2
Menge: 6432,000 m2

### Bereich 02 Gewässermahd Reide außerorts (2026-2029)

*Hinweis: Vorbemerkung*
Gewässerböschungen, Gewässerrandstreifen und
z.T. Sohle je nach Örtlichkeit mähen. Details sind den Vermessungsblättern mit der Lage-Angabe "außerorts" zu entnehmen.
Böschungen mit Neigung von 1:2 bis 1:1 und teilweise steiler;
Böschungslängen 1,0 bis max. 5,0 m. Das Mähgut ist
unverzüglich aus dem Abflussprofil zu entnehmen,
innerhalb von max. 7 Tagen aufzuladen und zu
entsorgen. Ein Abschwemmen im Gewässerprofil ist
unbedingt zu verhindern!  Die Sicherung von Bauwerken und die Beseitigung von Fahrspuren, die Entfernung des
Bewuches um vorhandene Bauwerke und Beschilderungen
sind im Einheitspreis einzukalkulieren.

Das Gewässer verläuft im untersten Abschnitt 1 - bis zur Landesstraße L170 - im LSG, NSG und FFH-Gebiet.  Die geltenden Vorschriften aus Natur- und Landschaftsschutz sind dabei zu beachten.

Bei der Handmahd sind Wurzelschosser und anderer
wilder Gehölzaufwuchs bis 3 cm Durchmesser von den Mähflächen zu entfernen.

Die Abrechnung erfolgt nach und auf der Grundlage eines gemeinsamen Aufmaßes - siehe Zusammenstellung der Flächenmaße

#### Abschnitt 02.01 Gewässermahd Reide außerorts (2026)

**02.01.1 Mahd außerorts**
Herbstmahd außerhalb der Ortslagen, Gewässerböschungen beiseitig und Gewässerrandstreifen je nach Örtlichkeit mähen.
Böschungen mit Neigung von 1:2 bis 1:1 und teilweise steiler
Menge: 55675,000 m²

**02.01.2 Handmahd als Zulage**
Handmahd als Zulage (10 % von 55.675,000 m2) zu Pos.
02.01.1 ; dabei Wurzelschosser und anderen wilden
Aufwuchs bis 3 cm Durchmesser von Mähflächen entfernen
Menge: 5568,000 m²

#### Abschnitt 02.02 Gewässermahd Reide außerorts (2027)

**02.02.1 Mahd außerorts**
Mahd außerorts wie Pos. 02.01.1
Menge: 55675,000 m2

**02.02.2 Handmahd als Zulage**
Handmahd als Zulage (10 % von 55.675 m²) - wie Pos.
02.01.2
Menge: 5568,000 m2

#### Abschnitt 02.03 Gewässermahd Reide außerorts (2028)

**02.03.1 Mahd außerorts**
Mahd außerorts wie Pos. 02.01.1
Menge: 55675,000 m²

**02.03.2 Handmahd als Zulage**
Handmahd als Zulage (10 % von 55.675 m²) wie Pos.
02.01.2
Menge: 5568,000 m²

#### Abschnitt 02.04 Gewässermahd Reide außerorts (2029)

**02.04.1 Mahd außerorts**
Mahd außerorts wie Pos. 02.01.1
Menge: 55675,000 m²

**02.04.2 Handmahd als Zulage**
Handmahd als Zulage (10 % von 55.675 m²) wie Pos.
02.01.2
Menge: 5568,000 m²

### Bereich 03 Krautung Gewässersohle (2026 bis 2029)

*Hinweis: Vorbemerkung*
Im Gewässerprofil ist je nach Örtlichkeit eine Sohlkrautung auszuführen.
Das Mähgut - i.d.R. Schilf - ist unverzüglich aus dem Abflussprofil zu
entnehmen, innerhalb von max. 7 Tagen aufzuladen und
zu entsorgen. Ein Abschwemmen im Gewässerprofil ist
unbedingt zu verhindern! Die Beseitigung von Fahrspuren ist im Einheitspreis einzukalkulieren.
Details sind den Vermessungsblättern mit der Bemerkung "Sohlenkrautung" zu entnehmen, wobei die Schilfanteile variieren können.
Die Sohlkrautung soll im Zeitraum 40. - 42. KW ausgeführt werden.
Die Abrechnung erfolgt nach und auf der Grundlage eines gemeinsamen Aufmaßes.
Abmessungen des Gewässerprofiles:
Sohlbreite 2,5 bis 5,5 m
Böschungslängen 0,5 bis max. 6,0 m
Wassertiefe: ca. 50 cm

Bieterangabe:
vorgesehener Geräteeinsatz: '.......................................'

#### Abschnitt 03.01 Sohlenkrautung (2026)

**03.01.1 Sohlenkrautung**
siehe Vorbemerkungen
Menge: 4620,000 m²

**03.01.2 Handmahd als Zulage**
Handmahd als Zulage (ca. 10 % von 4.620 m2) zu Pos. 04.01.1
Menge: 460,000 m²

#### Abschnitt 03.02 Sohlenkrautung (2027)

**03.02.1 Sohlenkrautung**
Sohlenkrautung wie Pos. 03.01.1
Menge: 4620,000 m²

**03.02.2 Handmahd als Zulage**
Handmahd als Zulage (ca. 10 % von 4.620 m2) zu Pos. 04.02.1
Menge: 460,000 m²

#### Abschnitt 03.03 Sohlenkrautung (2028)

**03.03.1 Sohlenkrautung**
Sohlenkrautung  wie Pos. 03.01.1
Menge: 4620,000 m²

**03.03.2 Handmahd als Zulage**
Handmahd als Zulage (ca. 10 % von 4.620 m2) zu Pos. 03.03.1
Menge: 460,000 m²

#### Abschnitt 03.04 Sohlenkrautung (2029)

**03.04.1 Sohlenkrautung**
Sohlenkrautung wie Pos. 03.01.1
Menge: 4620,000 m²

**03.04.2 Handmahd als Zulage**
Handmahd als Zulage (ca. 10 % von 4.620 m2) zu Pos. 03.04.1
Menge: 460,000 m²

### Bereich 04 Schilfmahd (2026 bis 2029)

*Hinweis: Vorbemerkung*
In den unteren 3 Gewässerabschnitten (1 - 3) ist das Gewässerbett insgesamt (Böschungen, Randstreifen und Gewässersohle) verschilft und muss 1x im Jahr mit der Herbstmahd  - im Zeitraum 40. bis 42. KW - ausgemäht werden. Dabei sind auch die Teilbereiche, die 2x im Jahr innerorts (Böschung und Randstreifen) gemäht werden sollen, im Sohlbereich mit auszuführen.
Die Abrechnung erfolgt nach und auf der Grundlage eines gemeinsamen Aufmaßes - siehe auch Zusammenstellung der Flächenmaße.

Abmessungen des Gewässerprofiles:
Sohlbreite 2,5 bis 5,5 m
Böschungslängen 0,5 bis max. 6,0 m
Wassertiefe: ca. 50 cm

Bieterangabe:
vorgesehener Geräteeinsatz: '.......................................'

#### Abschnitt 04.01 Schilfmahd Gewässerprofil (2026)

**04.01.1 Schilfmahd**
siehe Vorbemerkungen
Menge: 22085,000 m²

#### Abschnitt 04.02 Schilfmahd Gewässerprofil (2027)

**04.02.1 Schilfmahd**
Schilfmahd wie Pos. 04.01.1
Menge: 22085,000 m²

#### Abschnitt 04.03 Schilfmahd Gewässerprofil (2028)

**04.03.1 Schilfmahd**
Schilfmahd  wie Pos. 04.01.1
Menge: 22085,000 m²

#### Abschnitt 04.04 Schilfmahd Gewässerprofil (2029)

**04.04.1 Schilfmahd**
Schilfmahd wie Pos. 04.01.1
Menge: 22085,000 m²
